# Neubau Haus VI- Generalsan. d. Eichendorff-Grund- u.Mittelsc
Angebotsaufforderung (GAEB 90, DA83)
Währung: EUR
Auftraggeber: Gemeinde Veitshöchheim BGM Götz

## Zusätzlicher Text
L E I S T U N G S V E R Z E I C H N I S

  2023-14-50-O2

vom 12.10.2026

Leistung:  SCHREINERARBEITEN INNENTÜREN

Bauherr:  Gemeinde Veitshöchheim
 Erwin-Vornberger Platz 1
 97209 Veitshöchheim

Baumaßnahme:  213102
 Generalsanierung Eichendorff Grund- und Mittelschule, Veitshöchheim
 Neubau Haus VI

Bauort: Günterslebenerstraße 42, 97209 Veitshöchheim

Ausführungszeit: 03/2027 - 06/2027
  Übergabe Nachweise / Prüfung / Inbetriebnahme: 02.08.2027-13.08.2027

Ausführungszeit: _____________________________________
 (vom Bieter einzutragen, falls abweichend)

Ausführungsdauer: _____________________________________
 (vom Bieter einzutragen, falls abweichend)

Planung und
Bauleitung:

Submission/Abgabeort:  06.11.26 um 09:30 Uhr
 Gemeinde Veitshöchheim
 Hochbauamt - SG 31
 Erwin-Vornberger-Platz 1
 97209 Veitshöchheim

  digital über die Vergabeplattform
  (Telefax und E-Mail unzulässig)

Bieter:  _____________________________________
  _____________________________________
  _____________________________________

Angebotssumme brutto: Geprüfte Bruttosumme:
EUR  _________________________ EUR  _________________________
Nachlass
¨ Nein
¨ Ja:  __________________%

## Zusätzlicher Text
ALLGEMEINE BAUBESCHREIBUNG

ALLGEMEIN
Die Gemeinde Veitshöchheim ist Schulaufwandsträger und Bauherr der
Eichendorff-Grund-/ Mittelschule und plant die Erweiterung um ein
Hortgebäude zur Mittagsbetreuung und Angebot an einer Ganztagesbetreuung
auf dem Schulcampus.

Bei dem Neubau handelt es sich um ein teilunterkellertes 4-geschossiges
Gebäude (Ebene -3 bis Ebene 0). Die unterste Ebene, in Stahlbeton
errichtet, schiebt sich aufgrund der Geländesituation mit den
Technikflächen in den Hang und stellt kein Vollgeschoss dar. Die
unterste Ebene beherbergt die Mensa mit Küche, sowie Lager und
Technikräume. Der Zugang erfolgt stufenlos über den Vorplatz.
In den drei oberirdischen Geschossen, die in Holzbauweise errichtet
werden, befinden sich alle notwendigen Räume wie Differenzierungs-/
Bewegungsräume, Gruppenräume des Ganztages/ der Mittagsbetreuung, aber
auch sämtliche notwendigen Personalräume sowie Sanitäranlagen.

Die Gemeinde Veitshöchheim ist Eigentümer des Grundstückes und der
bestehenden Bebauung der Grund- und Mittelschule. Das Grundstück mit
Gebäudezugang ist im Südwesten an der Günterslebener Straße gelegen.
Eine Bushaltestelle befindet sich unmittelbar vor dem geplanten Neubau
und den notwendigen Freiflächen und wird in die Planung einbezogen. In
näherer Umgebung befindet sich die Drei-Linden-Schule, ein
Schulsportzentrum, die Kindertagestätte Menschenskinder und auf der
gegenüberliegenden Straßenseite ein Wohngebiet.

BAUWERK/ KONSTRUKTION
Die tragende Baukonstruktion der untersten Ebene -3 besteht aus
wasserundurchlässigen Stahlbeton und schiebt sich dreiseitig in den
Hang. Die beiden Treppenhäuser werden in Massivbauweise als
Stahlbetontreppenhäuser errichtet und erstrecken sich jeweils ein
Geschoss über die Dachfläche des Gesamtbaues hinaus. Das südliche
Treppenhaus startet in der Ebene -3, das nördliche Treppenhaus in der
Ebene -2.
Alle weiteren drei Geschosse werden aus nachhaltigen
Brettsperrholzwänden und Brettsperrholzdecken errichtet.

BAUSTELLENZUFAHRT/BAUSTELLENEINRICHTUNG
Die Zufahrt erfolgt über die bestehende Straße 'Günterslebenerstraße'.
Beim Einfahren auf die Baustelle ist besondere Vorsicht geboten, da
dabei ein Geh- und Schulweg überquert wird. Die allgemeine
Baustelleneinrichtung erfolgt über eine separate Firma. Lediglich die
gewerkespezifischen Baustelleneinrichtungen sind in dieser Ausschreibung
enthalten.

LAGERMÖGLICHKEITEN
Lager- und Arbeitsplätze und allg. Flächen für Baustelleneinrichtung
stehen im Südwesten und Südosten zur Verfügung. Im Bereich der
Baustelleinfahrt 1 sind Park- und BE-Flächen vorhanden (siehe Anhang
BE-Plan). Die BE-Fläche wird von mehreren Gewerken gleichzeitig genutzt.
Park- und Lagerflächen sind eingeschränkt vorhanden.

SAUBERKEIT AUF DER BAUSTELLE
Die Baustelle, der Baustellenbereich, deren Umfeld und die vom
Auftragnehmer genutzten privaten und öffentlichen Verkehrsflächen sind
sauber zu halten.
Der Auftragnehmer ist dafür verantwortlich, dass die von ihm, seinen
Subunternehmern oder einem von ihm beauftragten Dritten (z.B.
Lieferanten) verursachten Verunreinigungen umgehend beseitigt werden. Es
ist kein Bauschuttcontainer vorhanden. Der AN ist für die Entsorgung
seiner Abfälle allein verantwortlich.
Die Aufforderung zur Schutt- und Abfallbeseitigung kann durch die
Bauleitung bei kürzester Fristsetzung mündlich, telefonisch oder
schriftlich erfolgen. Kommt der Auftragnehmer dieser Verpflichtung nicht
am selben Tag nach, so ist der Auftraggeber berechtigt, den Schutt,
Abfall und die Verunreinigungen auf Kosten des Auftragnehmers beseitigen
zu lassen und die entstehenden Kosten bei Rechnungsstellung des
Auftragnehmers abzuziehen. Bei Unklarheiten, wer den Schutt, o.ä.
verursacht hat, wird die notwendig gewordene Baureinigung auf alle am
Bauvorhaben beteiligten Auftragnehmer umgelegt. Dabei verzichtet der
Auftragnehmer hierdurch ausdrücklich auf jeden Einspruch.
Eine Verschmutzung von Boden und Grundwasser ist auszuschließen.
Farbreste, Säure, Laugen und sonstige Wasser gefährdende Stoffe dürfen
nicht in die Kanalisation geleitet werden.

ARBEITSZEITEN / ÖFFNUNGSZEITEN DER BAUSTELLE:
Grundsätzlich gilt eine werktägliche (5-Tage-Woche / Montag-Freitag)
Arbeitszeit. Danach richten sich auch die Öffnungszeiten der
Baustelle/Schule. Die Anlieferung von Material, etc. sollte erst ab
8:00Uhr erfolgen, wenn die Kinder in der Schule sind (Kreuzung Schulweg.
Arbeiten am Samstag oder Arbeiten, die über die genannte Arbeitszeit
hinausgehen, sind mindestens zwei Werktage im Voraus anzumelden und zu
beantragen. Der Bauablaufplan des AG mit Angabe der Arbeitstage basiert
auf o.a. 5-Tage-Woche. Das Hinweisblatt für Maßnahmen zum Schutz gegen
Baulärm der Baugenehmigung ist zu beachten.

## Zusätzlicher Text
BESONDEREN VERTRAGSBEDINGUNGEN (WBVB)

1.  Nicht genormte Baustoffe
Der Auftragnehmer hat dem Auftraggeber den Nachweis der Überwachung
(Güteüberwachung) der zu liefernden Stoffe und Bauteile entsprechend den
betreffenden DIN-Normen zu erbringen. Diese Forderung gilt für nicht
genormte Stoffe und Bauteile als erfüllt, wenn ein Güteschutzzeichen
einer anerkannten Überwachungs-/Güteschutzgemeinschaft vorliegt.
Können diese Voraussetzungen nicht erfüllt werden, ist die Genehmigung
des AG vor dem Einbau dieser Stoffe und Bauteile einzuholen.

2.  Produkte innerhalb der Produktgruppe
Die angebotenen Produkte in einer Produktgruppe müssen, sofern in der
Leistungsbeschreibung nicht anders beschrieben, von einem Hersteller
sein. Dies ist aus gestalterischen und technischen Gründen sowie der
einheitlichen Lagerhaltung für Ersatzteile zwingend erforderlich.

3  Übergabe von Ausführungszeichnungen
Die Ausführungszeichnungen werden in Papierform 3-fach und zusätzlich
digital im PDF-Format übergeben.

4.  Baufristenplan
Der Auftragnehmer hat einen Baufristenplan über seine vertraglichen
Leistungen zu erstellen, anhand dessen die Einhaltung der
Vertragsfristen nachgewiesen und überwacht werden kann.
Die Festlegungen des Auftraggebers, z.B. zur baufachlichen oder
terminlichen Koordinierung mit den übrigen Leistungsbereichen, sind zu
berücksichtigen. Bei Änderungen der Vertragsfristen oder bei erheblichen
Abweichungen von sonstigen Festlegungen ist der Plan unverzüglich zu
bearbeiten.
Der Plan ist dem Auftraggeber 12 Werktage nach Auftragserteilung, bei
Überarbeitung unverzüglich jeweils in 3-facher Fertigung zu übergeben.

5.  Ver- und Entsorgungsanschlüsse der Baustelle
Versorgungsanschlüsse der Baustelle für Baustrom und Bauwasser sind
grundsätzlich auf der Baustelle vorhanden und müssen nicht in die
Baustelleneinrichtungsposition mit einkalkuliert werden. Die Lage vom
Bauwasser kann dem BE-Plan entnommen werden. Baustromverteiler sind in
jedem Geschoss am Treppenhaus Süd vorhanden. Lediglich die
Verlängerungen in die einzelnen Geschosse des Gebäudes müssen
einkalkuliert werden.
Für die Nutzung des vom Bauherrn zur Verfügung gestellten Baustroms und
Bauwassers werden dem AN pauschal 0,5 % von der geprüften
Schlussrechnungssumme abgezogen. Ein gesonderter Nachweis erfolgt nicht.

6.  Koordination der Arbeiten auf der Baustelle
Für den Sicherheits- und Gesundheitsschutz gilt jeweils die aktuelle
Baustellenverordnung.
Den Anweisungen in mündlicher oder schriftlicher Form sind unverzüglich
folge zu leisten. Schadenersatzforderungen aus Nichtbeachtung der
Anweisungen werden an die Verursacher weiter gegeben.

7. Baustelleneinrichtung
Ein Baustelleneinrichtungsplan ist vom AN zu entwickeln. Hierzu kann der
beigefügte Lageplan als Hilfestellung dienen. Im Gebäude herrscht Rauch-
und Alkoholverbot. Rauchen ist außerhalb des Gebäudes nur in
gekennzeichneten Bereichen erlaubt. Im Gebäude sind keine Pausen- und
Materiallager gewünscht. Das Verzehren von Speisen im Gebäude ist
verboten.

8.  Bauschild
Es dürfen eigenmächtig keine firmeneigenen Bau- und Werbeschilder
aufgestellt oder angebracht werden. Der AG möchte alle beauftragten
Firmen auf dem Bauschild vertreten wissen. Aus diesem Grund werden bei
der Schlussrechnung hierfür 100?/netto pauschal in Abzug gebracht. Der
AN stellt dem AG das Firmenlogo digital zur Verfügung - Größe 30x60cm.
Druck und Montage führt der AG aus. Ein gesonderten Nachweis erfolgt
nicht.

9.  Bereitstellung sanitärer Unterkünfte
Die Bereitstellung und Wartung von sanitären Einrichtungen wird von
einer separaten Firma erledigt. Auf besondere Sauberkeit ist zu achten.

10.  Einrichtung von Unterkünften
Unterkünfte wie Schlafräume und Aufenthaltsräume für die Freizeit dürfen
auf dem gesamten Baugelände nicht eingerichtet werden.

11.  Bauleiter
Auf der Baustelle muss ständig eine fachlich qualifizierte,
deutschsprachige, Aufsichtsperson des Auftragnehmers anwesend sein.

12.  Baustellenbesprechungen
Der Auftragnehmer hat zu den Baustellenbesprechungen, die der
Auftraggeber regelmäßig durchführt, einen bevollmächtigten Vertreter zu
entsenden. Die Besprechungen finden jeweils wöchentlich statt, die
Teilnahme daran ist Vertragspflicht.

13.  Bautagebuch
Zur Überprüfung und Dokumentation der beauftragten Arbeiten sind
werktäglich Bautagesberichte zu erstellen und jeweils zum Ende einer
Kalenderwoche der Bauleitung unaufgefordert zu übergeben.
Die Bautagesberichte müssen alle Angaben enthalten, die für die
Ausführung und Abrechnung des Auftrages von Bedeutung sind.

14.  Allgemeine Sorgfaltspflicht
Die Sorgfaltspflicht besteht darin, die gesamte Baustelle geschlossen zu
halten und dies vor allem zu Zeiten der eigenen Abwesenheit sicher zu
stellen. Es sind zum Arbeitsende alle Fenster und Türen sowie Bauzäune
abzuschließen und das Licht beim Verlassen abzustellen. Dies ist durch
einen regelmäßigen Rundgang des verantwortlichen Vorarbeiters
sicherzustellen. Diese Maßnahme dient zur Vorbeugung von Vandalismus an
der Gebäudesubstanz.
Auch bei Arbeiten innerhalb des Gebäudes (z.B. Materiallieferung
und/oder -transport) ist besondere Rücksicht geboten.

Auf die allgemein vorhandene Brandgefahr brennbarer Bauteile (u.a.
Wandverkleidungen, Schutzabdeckungen, Bodenbeläge, etc.) wird
ausdrücklich hingewiesen. Im gesamten Gebäude herrscht striktes
Rauchverbot! Wer im Gebäude rauchend angetroffen wird, wird der
Baustelle verwiesen.

Sämtliche herzustellenden Durchbrüche und Kernbohrungen an tragenden
Gebäudeteilen bedürfen der vorherigen Zustimmung des Statikers und/oder
der Bauleitung.

15.  Baustellenabfälle
Baustellenabfälle, Bauschutt und Müll, der aus der eigenen Leistung des
AN resultiert (z.B. Materialverschnitt, Umverpackungen, Brotzeitabfälle
etc.), bleibt Eigentum des AN und ist täglich auf eigene Kosten gem. den
jeweils gültigen Entsorgungs- und Verwertungsvorschriften zu entsorgen.

Die Baustelle ist sauber zu halten. Kommt der AN dieser Verpflichtung
nicht nach, so wird der AN einmal mit Fristsetzung zur Baureinigung
aufgefordert. Sollte die Fristsetzung fruchtlos verstreichen, so wird
ohne weitere Fristsetzung die Reinigung durch Dritte zulasten des AN
durchgeführt werden. Der entstandene Aufwand wird dem Auftragnehmer
gegenüber dokumentiert und bei der Rechnung in Abzug gebracht. Die
Zustimmung wird mit Unterschrift zum Angebot erteilt.

16. Materialtransport und Logistik
Zum Zeitpunkt der Arbeiten ist kein Kran vor Ort. Der AN ist für das
Vertragen seiner Materialien auf der Baustelle und über alle Geschosse
selber verantwortlich. Mögliche Aufstellflächen für Autokrane und andere
Großgeräte können dem Baustelleneinrichtungsplan entnommen werden. Die
Prüfung zu möglichen Medien im sowie zur Tragfähigkeit des Untergrund(s)
liegt in der Verantwortung des Auftragnehmers.

17. Kostenumlagen
In Ergänzung zu vorgenannten Punkten werden Kostenumlagen zu folgende
Kostenbeteiligungen des AN von der Nettoabrechnungssumme zum Abzug
gebracht:
- Baustrom
- Bauwasser
- Benutzung der Wasch- u. WC-Einrichtung bzw. dessen Reinigung
- Bauwesenversicherung
- Bauherrenhaftpflichtversicherung

Kostenbeteiligung für die vorgenannten Positionen in Summe pauschal 0,5%
der Abrechnungssumme.
Die Bauleistungsversicherung wird vom AG abgeschlossen.
Selbstbeteiligung pro Schadensfall 500,00 ?.

18. Sichtoberflächen Sichtbeton und Holz
Alle Holzoberflächen von Wänden, Decken und Böden sind fertige
Sichtflächen. Die Betonflächen sind ebenfalls fertige
Sichtbetonoberflächen. Diese Fläche werden nicht weiter bearbeitet.
Es ist besondere Sorgfalt und Vorsicht walten zu lassen. Diese Flächen
sind weder "Notizzettel" noch "Reinigungsflächen für Hände" oder
Ähnliches. Der Bauherr hat Wandecken mit Eckschutzleisten geschützt.
Weitere Maßnahmen werden vom Bauherren nicht getroffen. Sämtliche
Beschädigungen werden dem Verursacher zu Lasten gelegt. Im Gebäude
dürfen grundsätzlich keine Flexarbeiten oder Ähnliches ausgeführt
werden. Falls erforderlich sind Sichtflächen eigenverantwortlich zu
schützen. Alle Fenster sind eingeglast. Glasscheiben sind falls
erforderlich zu schützen. Das Gelände auf dem das Gebäude errichtet
wurde gehört zum Schulgelände.

---  Ende der Besonderen Vertragsbedingungen  ---

## Zusätzlicher Text
Ausführungshinweise Schreinerarbeiten - Innentüren
Baustelleneinrichtung und Bauablauf
Im Rahmen der Baustelleneinrichtung ist zu berücksichtigen, dass
zeitgleich weitere Firmen und Gewerke auf dem Baugelände tätig sein
werden, die ebenfalls Lager- und Arbeitsflächen benötigen. Eine enge
Abstimmung des Bauablaufs mit der Bauleitung ist daher zwingend
erforderlich.
Abschnittsweise Ausführung
Die Montage der Innentüren erfolgt abschnitts- bzw. etagenweise,
entsprechend den baubetrieblichen Erfordernissen und der
Gewerkeabstimmung. Die genaue Reihenfolge und Taktung wird durch die
Bauleitung festgelegt und ist im Bauablaufplan zu berücksichtigen.
Termine und Gewerkekoordination
Parallel zu den Innentürarbeiten finden im genannten Zeitraum auf dem
Baugrundstück bereits Arbeiten der Außenanlagen, der übrigen
Ausbaugewerke sowie der Gebäudetechnik statt. Die Bauleitung koordiniert
die Innentürarbeiten bereichsweise mit den anderen Gewerken. Daraus
resultierende Verzögerungen oder Einschränkungen sind bei der Termin-
und Kapazitätsplanung sowie der Kalkulation zu berücksichtigen.

Schreinerarbeiten - Innentüren: März bis Juni 2027

Geschossweise Verteilung der Arbeiten :
 Ebene E-0 11. - 13. KW 2027 Einbau Zargen,
 Ebene E-1 14. - 16. KW 2027 Einbau Zargen,
 Ebene E-2 17. - 19. KW 2027 Einbau Zargen,
 Ebene E-3 20. - 24. KW 2027 Einbau Zargen + alle Türblätter
  Übergabe Nachweise / Prüfung / Inbetriebnahme: 02.08.2027-13.08.2027

## Zusätzlicher Text
---  Ende der Baubeschreibung  ---

## SCHREI. -INNENTÜREN NEU
Datum: 12.10.26

### 1 SCHREINERARBEITEN INNENTÜREN

#### 1.1 ALLGEMEIN

*Hinweis*
Nachfolgende Vorbemerkungen zur technischen Bearbeitung
gelten für das gesamte Leistungsverzeichnis.

Grundlage Ausführungsunterlagen Auftragnehmer
Als Grundlage für sämtliche Planunterlagen,
Berechnungen, Werkstatt- sowie Bau- und Montageplanung,
statische Nachweise des Auftragnehmers (im Folgenden
"Ausführungsunterlagen AN" genannt) werden dem
Auftragnehmer nach Auftragserteilung folgende
Unterlagen übergeben: Ausführungszeichnungen, z.B.
Grundrisse, Schnitte, Ansichten, Regeldetails
Ausführungsunterlagen AN.
Auf der zuvor beschriebenen Grundlage des Auftraggebers
sind vom Auftragnehmer die Ausführungsunterlagen AN
anzufertigen und auf Basis der Regeldetails alle
ergänzenden Details zu entwickeln. Die Unterlagen sind
bis zum vertraglich vereinbarten Termin vorzulegen. Aus
den Darstellungen müssen Konstruktion, Maße, Einbau,
Befestigung und Bauanschlüsse der Bauteile sowie die
Einbaufolge erkennbar sein. Den Positionsplänen sind
die dazugehörenden Schnittzeichnungen übersichtlich
zuzuordnen.

Ausführungsunterlagen AN:
prüffähige Werkstattzeichnungen, die durch den
Architekt freizugeben sind, bestehen aus:
- Übersichtszeichnungen / Positionsplänen
- Werkstattzeichnungen mit Stücklisten nach
vorgegebenen LV-Positionen
- Montagezeichnungen
- alle Details auf Basis der zur Verfügung gestellten
Regeldetails
- Werkstoffzeugnisse
- Nachweis Glasstärke gemäß Anforderungen wie z.B.
Brand-, Schallschutz
O.a. Leistungen mit allen etwaig erforderlichen
Änderungen / Anpassungen.

Formale Anforderung / Anzahl Ausführungsunterlagen AN
Die kompletten Ausführungsunterlagen AN sind, nach
Abstimmung und Klärung aller Einzelheiten mit dem
Architekten, in sauber aufbereiteter, prüffähiger Form
(pdf-Format + DWG 2004-2006 oder 2007-2009-Format) zu
übergeben. Zeichnungsstruktur, Planbezeichnung- und
Nummerierung gemäß Vorgaben AG.

**1.1.1 Baustelle einrichten**
Einrichten der Baustelle für sämtliche in der
Leistungsbeschreibung aufgeführten Leistungen.

Lager- und Transportflächen sind auf dem Grundstück und
im Gebäude vorhanden und mit der Bauleitung
abzustimmen. Ein bauseitiger Kran ist nicht vorhanden,
eine Ortseinsicht zur Anlieferung und
Materialeinbringung wird empfohlen.

Der Materialtransport zu und ins Gebäuden in alle
Geschosse kann nur händisch erfolgen. Der Aufwand dafür
ist mit in die Einheitspreise zu kalkulieren.

Abbruchmaterial/überschüssiges Material wird immer
Eigentum des AN und ist unverzüglich
abzutransportieren.
Menge: 1,000 psch

**1.1.2 Baustelle räumen**
Räumen der Baustelleneinrichtung wie zuvor beschrieben
nach Beendigung der Arbeiten.
Menge: 1,000 psch

**1.1.3 Ausführungsplanung/Werkstattplanung**
Komplette Ausführungsplanung (Element-/ Werkstatt-/ und
Ausführungsplanungen) vom AN auf Grundlage der Vorgaben
der Planer erarbeiten, um alle in der vorliegenden
Ausschreibung geforderten Leistungen erbringen zu
können.

Grundlagen des Auftraggebers, Anforderungen, Anzahl
etc. siehe Vorbemerkungen technische Bearbeitung.
Menge: 1,000 psch

**1.1.4 Muster**
Nachfolgende Muster sind im Zuge der Werkstattplanung
und vor Produktionsbeginn dem AG zur Freigabe
vorzulegen.

A)
1x Funktionsmuster Zarge, Band, Türblatt,
gemäß Leitbeschreibungen nach Absprache des AG, Größe
ca. DIN A4

B)
8x Schichtstoffmuster Türblatt
DIN A4

C)
1x Türdrückergarnitur gemäß nachfolgender LV-Position.

D)
je 1x Türpuffer/-stopper für Boden- und Wandmontage
gemäß nachfolgenden LV-Positionsbeschreibungen.
Menge: 1,000 psch

#### 1.2 INNENTÜREN

*Hinweis*
Leitbeschreibung Innentürelement, einflüglige
Drehflügeltüre, mit stumpf einschlagendem Türblatt  wie
nachfolgend beschrieben:
Bezeichnung der Türe nach DIN107, DIN links oder DIN
rechts
Schallschutz DIN4109, 32dB, wenn nicht anders in den
entsprechenden Positionen vermerkt
Brandverhalten DIN 4102 / Feuerwiderstandsklasse, ist
den entsprechenden Positionen zu entnehmen
Rauchschutz DIN 18095 ist den entsprechenden Positionen
zu entnehmen
DIN EN 1192 und DIN EN 12219, mechanische
Beanspruchungsgruppe E / Festigkeitsklasse 4
DIN EN 1121, Klimaklasse II, Prüfklima b
Widerstandsklasse nach DIN V EN V 1627, keine
Anforderungen
Sonstige Anforderungen, keine Anforderungen

Die angegebenen Abmessungen Zarge und Türblatt
verstehen sich als Grundmaße. Sind aufgrund von
Anforderungen (Schallschutz/Brandschutz) andere
Abmessungen notwendig, so ist dies in die jeweiligen
Positionen einzukalkulieren.

Zarge Typ A:
Holzblockzarge mit Einfachfalz, Direktmontage der
seitlichen Grundzarge mit Winkelprofil auf Wandleibung,
Direktmontage obere Grundzarge mit Abschlussprofil,
Höhe obere Grundzarge ca. 50 mm,
Zarge 2-teilig als Umfassung der Grundzarge, Montage
der Grundzarge, Grundzarge ohne Bodeneinstand,
Zargenspiegel 30/45 mm, ohne Bodeneinstand, mit
dreiseitiger Anschlagnut und Falzdichtung, Größen
einzeln der vorhandenen Einbausituation, der Wanddicke
und der Wandöffnung angepasst, relevante Kanten für
Schul-/ Hort-Ausführung gerundet mit Radius 2 mm,
Bündig eingelassenes Edelstahlschließblech,
Anpressdruck und Fallentiefe einstellbar.
Die Fugen zwischen Wand und Zarge sind beidseitig,
dreiseitig dauerelastisch mit Acryl abzuspritzen.
Zusätzliche Anforderungen an den Zargenanschluss, die
aus der Zulassung / dem Prüfzeugnis resultieren, sind
mit einzukalkulieren.

Oberflächen Zarge Typ A:
Echtholzfurnier Eiche, Furnierstärke 0,5-0,8mm,
Furnierbild schlicht, DD-Lack, seidenmatt,
UV-beständig, nach Bemusterung nach Wahl des AG

Dichtungen
Die Dichtprofile müssen mit den angrenzenden Stoffen
verträglich,
alterungsbeständig und - soweit sie direkten
Witterungseinflüssen ausgesetzt
sind - gegen diese beständig sein. Dichtprofile sind im
Anschluss-/Eckbereichen
auf Gehrung zu schneiden, Farbton Falzdichtung nach
Wahl des AG.

Türblatt Typ A:
Stumpf einschlagendes Türblatt, mit umlaufendem Rahmen
aus Furnierschichtholz ohne Konstruktionsluft mit der
Einlage fest verleimt. Oberfläche gemäß einzelner
Positionen. Innenlage Vollspanplatte beidseitig mit
Hartfaserplatte abgesperrt. Blattdicke ca. 50mm,
relevante Kanten für Schul-/Hort-Ausführung gerundet
mit Radius 2 mm.
Bei Nassraumtüren aus nassraumgeeigneten, dauerhaft,
wasserbeständigen Materialien oder Konstruktionen
bestehend.
Kantenausführung dreiseitig mit massivem Anleimer aus
Eiche, fachgerecht angebracht und dauerhaft verleimt.
Kanten nach dem Bekanten sauber bündig bearbeitet und
mit einem Radius von ca. 2 mm gerundet. Furnierbild
schlicht, DD-Lack, seidenmatt, UV-beständig, nach
Bemusterung nach Wahl des AG. Einschließlich Zuschnitt,
Anpassung, Eckausbildung, Verklebung sowie sämtlicher
Nebenarbeiten zur fachgerechten und sauberen
Ausführung. Gleichmäßige, geschlossene und stoßfeste
Kantenoberfläche, ohne scharfe Kanten und ohne
sichtbare Bearbeitungsspuren.

- Oberflächen Türblatt Typ A:
sichtbare Oberfläche unterteilt in raumseitig und
flurseitig, durchgehend, Oberfläche gemäß
Einzelpositionen. Die Kantenbearbeitung ist für die
erhöhte Beanspruchung im Schul- und Objektbereich
auszulegen. Ausführung einschließlich aller
erforderlichen Fräs-, Schleif-, Anpassungs- und
Nebenarbeiten.

- Schichtstoff (raumseitig)
mit farbigen HPL-Schichtstoff 0,8mm gemäß
Herstellerangaben beschichtet, Uni-Farbton aus
RAL/NCS-Standardfarbkarte nach Wahl des Auftraggebers,
Farbbereich hellgrau

- Schichtstoff (flurseitig)
mit farbigen HPL-Schichtstoff 0,8mm gemäß
Herstellerangaben beschichtet, Uni-Farbton aus
RAL/NCS-Standardfarbkarte nach Wahl des Auftraggebers,
3x Farbbereiche Grundtöne blau, orange und gelb.
Pro Geschoss je ein Farbton auf der Flurseite, so dass
je ein Drittel des Typ A mit einer Farbe ausgeführt
wird.
Farbton 1 - blau: NCS S 3020-R90B
Farbton 2 - orange: NCS S 3040-Y60R
Farbton 3 - gelb: NCS S 2040-Y
Zargeneinbau  nicht sichtbare Montage, geeignet für
Holzbau, mit vollständigem Verfüllen der Hohlräume
zwischen Zarge und Wandleibung, mit geeigneter
Mineralwolle, dreiseitig, Sturz- und Leibungsbereiche,
Montage gemäß Herstellervorschriften.
Beschläge,
drei Rollenobjektbänder je Türblatt, mit
dreidimensional verstellbaren Aufnahmeelementen,
Ausführung in Edelstahl matt, innenliegender,
verdrehsicherer Schraubstift, verdeckte, wartungsfreie
Gleitlager, Belastungswert gemäß
Türgewicht/-abmessungen, Rollendurchmesser 15 - 20 mm,
Rollenlänge ca. 160mm, flacher oberer und unterer
Abschluss.  Montage gemäß Herstellervorschriften.

Lichter Durchgang
Die in den Positionen angegebenen lichten Durchgänge
sind als minimale
Durchgangsbreiten zu verstehen.

Nach der Montage
An den Beschlägen muss nach Beendigung der Arbeiten und
vor Inbetriebnahme des Gebäudes eine Feinjustierung
vorgenommen werden. Dabei müssen noch Möglichkeiten zum
Nachjustieren bleiben.

Beschlagteile ölen bzw. fetten
Die beweglichen Beschlagteile müssen gemäß den Vorgaben
der Beschlaghersteller geölt bzw. gefettet sein.

Einsteckschloss, in gesonderter Position

Türdrücker, in gesonderter Position

Türschließer, Freilauftürschließer etc. in den
Einzelpositionen genannt und zu kalkulieren.

**1.2.1 Türelement - Holzbau 18,5cm 0,88 x 2,26 1-flg.**
*** Bezugsbeschreibung
Tür Typ A, Innentürelement wie in der Leitbeschreibung
aufgeführt, sowie ergänzend:

DIN 107: die Öffnungsrichtung ist den
Grundrissplänen / der Türliste zu entnehmen

Befestigungsuntergrund: Holzbau (Brettsperrholz 5
schichtig, Direktbekleidung Typ DH (GKF) 2x18 mm)

Wandstärke: über 17,0 bis 20,0 cm, Zargenspiegel
raumseitig bündig mit fertiger Wandfläche, flurseitig
Zargenspiegel überstehend zu fertiger Wandfläche um ca.
8mm (siehe beigefügte Plananlagen)

Befestigung gemäß MusterHolzBauRL

Öffnungsmaß Rohbau:
Breite: über 0,85 bis 0,90 m
Höhe: über 2,23 bis 2,28 m (OKFB - UK Sturz)

Türblatt: Türblattstärke ca. 50 mm, ohne Bodenschwelle

Oberfläche Zarge:
Echtholzfurnier

Oberfläche Türblatt:
raumseitig: HPL-Schichtstoff (Farbton hellgrau)
flurseitig: HPL-Schichtstoff (Farbton 1, 2 oder 3)
Menge: 15,000 St

**1.2.2 Türelement - Holzbau 18,5cm 1,06 x 2,26 1-flg.**
*** gemäß Ausführungsbeschreibung Tür Typ A, Innentürelement wie in der Leitbeschreibung
*** wie Position 1.2.1
Öffnungsmaß Rohbau:
Breite: über 1,04 bis 1,08 m
Höhe: über 2,23 bis 2,28 m (OKFB - UK Sturz)
Menge: 27,000 St

**1.2.3 Türelement - Holzbau 18,5cm 1,01 x 2,26 1-flg.**
*** gemäß Ausführungsbeschreibung Tür Typ A, Innentürelement wie in der Leitbeschreibung
*** wie Position 1.2.1
Öffnungsmaß Rohbau:
Breite: über 0,98 bis 1,03 m
Höhe: über 2,23 bis 2,28 m (OKFB - UK Sturz)
Menge: 4,000 St

**1.2.4 Türelement - Holzbau 18,5cm 1,12 x 2,26 1-flg.**
*** gemäß Ausführungsbeschreibung Tür Typ A, Innentürelement wie in der Leitbeschreibung
*** wie Position 1.2.1
Öffnungsmaß Rohbau:
Breite: über 1,10 bis 1,15 m
Höhe: über 2,23 bis 2,28 m (OKFB - UK Sturz)
Menge: 3,000 St

*Hinweis*
Hinweis für Türen mit Brandschutzanforderung

Nachfolgende Türen wie in der Leitbeschreibung Typ A
aufgeführt, sowie ergänzend:

Brandschutz-/Feuerschutztüren sowie Kombinationen sind
zulassungspflichtige Bauteile nach DIN 4102 Teil 5 und
Teil 13. Alle angebotenen Konstruktionen müssen über
bauaufsichtliche Nachweise verfügen.

Die zulassungsgemäße Ausführung bzw. der
bauaufsichtliche Nachweis von Brandschutzverglasungen
bzw. Feuerschutztüren ist durch eine Werksbestätigung
zu bestätigen.

Brandschutz-/Feuerschutztüren sind
kennzeichnungspflichtig und müssen mit einem
entsprechenden Stahlblechschild dauerhaft
gekennzeichnet werden.

**1.2.5 Türelement - StB 24,0cm 1,13 x 2,26 T30-RS**
Brandverhalten DIN 4102 / Feuerwiderstandsklasse des
gesamten Elements: T30-RS

Befestigungsuntergrund: Stahlbeton, 24 cm

Wandstärke: über 22,0 bis 26,0cm, Zargenspiegel bündig
mit fertigen Wandflächen nach Absprache AG

Öffnungsmaß Rohbau:
Breite: über 1,12 bis 1,17 m
Höhe: über 2,24 bis 2,28 m (OKRB - UK Sturz)

lichter Durchgang min. 1,015 cm

Türblatt: Türblattstärke ca. 50 mm, mit absenkbarer
Bodendichtung, ohne Bodenschwelle,

Türschließer: in Türblatt integrierter Obentürschließer
nach EN 1154, einstellbare Schließkraft nach EN1154 EN
4-6, Schließgeschwindigkeit und Endschlag stufenlos
einstellbar, Öffnungsbegrenzung gedämpft, DIN links und
DIN rechts verwendbar, Öffnungswinkel max. 120 Grad.
Geeignet für Barrierefreies Bauen nach DIN 18040,
einschließlich aller notwendigen Arbeiten zur
Inbetriebnahme des Obentürschließers.
Menge: 3,000 St

**1.2.6 Türelement - Holzbau 18,5cm 0,80 x 2,26 T30-RS**
*** Bezugsbeschreibung
Brandverhalten DIN 4102 / Feuerwiderstandsklasse des
gesamten Elements: T30-RS

Befestigungsuntergrund: Holzbau (Brettsperrholz 5
schichtig, Direktbekleidung Typ DH (GKF) 2x18 mm)

Wandstärke: über 16,0 bis 20,0 cm, Zargenspiegel
raumseitig bündig mit fertiger Wandfläche, flurseitig
Zargenspiegel überstehend zu fertiger Wandfläche um ca.
8mm (siehe beigefügte Plananlagen) - Ausführung
Überstand gemäß Angabe AG

Befestigung gemäß MusterHolzBauRL

Öffnungsmaß Rohbau:
Breite: über 0,85 bis 0,90 m
Höhe: über 2,23 bis 2,28 m (OKFB - UK Sturz)

lichter Durchgang min. 1,015 cm

Türblatt: Türblattstärke ca. 50 mm, mit absenkbarer
Bodendichtung, ohne Bodenschwelle,

Türschließer: in Türblatt integrierter Obentürschließer
nach EN 1154, einstellbare Schließkraft nach EN1154 EN
4-6, Schließgeschwindigkeit und Endschlag stufenlos
einstellbar, Öffnungsbegrenzung gedämpft, DIN links und
DIN rechts verwendbar, Öffnungswinkel max. 120 Grad.
Geeignet für Barrierefreies Bauen nach DIN 18040,
einschließlich aller notwendigen Arbeiten zur
Inbetriebnahme des Obentürschließers.
Menge: 3,000 St

**1.2.7 Türelement - Holzbau 18,5cm 1,01 x 2,26 T30-RS**
*** gemäß Ausführungsbeschreibung Brandverhalten DIN 4102 / Feuerwiderstandsklasse des
*** wie Position 1.2.6
Öffnungsmaß Rohbau:
Breite: über 0,98 bis 1,03 m
Höhe: über 2,23 bis 2,28 m (OKFB - UK Sturz)
Menge: 1,000 St

*Hinweis*
Leitbeschreibung Innentürelement, einflüglige
Drehflügeltüre, mit stumpf einschlagendem Türblatt  wie
nachfolgend beschrieben:
Bezeichnung der Türe nach DIN107, DIN links oder DIN
rechts
Schallschutz DIN4109, 32dB wenn nicht anders in den
entsprechenden Positionen vermerkt
Brandverhalten DIN 4102 / Feuerwiderstandsklasse, ist
den entsprechenden Positionen zu entnehmen
Rauchschutz DIN 18095 ist den entsprechenden Positionen
zu entnehmen
DIN EN 1192 und DIN EN 12219, mechanische
Beanspruchungsgruppe E / Festigkeitsklasse 4
DIN EN 1121, Klimaklasse II, Prüfklima b
Widerstandsklasse nach DIN V EN V 1627, keine
Anforderungen
Sonstige Anforderungen, keine Anforderungen

Die angegebenen Abmessungen Zarge und Türblatt
verstehen sich als Grundmaße. Sind aufgrund von
Anforderungen (Schallschutz/Brandschutz) andere
Abmessungen notwendig, so ist dies in die jeweiligen
Positionen einzukalkulieren.

Zarge Typ B:
Holzblockzarge mit Einfachfalz, Direktmontage der
seitlichen Grundzarge mit Winkelprofil auf Wandleibung,
Direktmontage obere Grundzarge mit Abschlussprofil,
Höhe obere Grundzarge ca. 50 mm,
Zarge 2-teilig als Umfassung der Grundzarge, Montage
der Grundzarge, Grundzarge ohne Bodeneinstand,
Zargenspiegel 30/45 mm, ohne Bodeneinstand, mit
dreiseitiger Anschlagnut und Falzdichtung, Größen
einzeln der vorhandenen Einbausituation, der Wanddicke
und der Wandöffnung angepasst, relevante Kanten für
Schul-/ Hort-Ausführung gerundet mit Radius 2 mm,
Bündig eingelassenes Edelstahlschließblech,
Anpressdruck und Fallentiefe einstellbar Oberfläche
werkseitig lackiert, nach RAL/NCS Standard-Farbkarte,
nach Wahl des AG.
Die Fugen zwischen Wand und Zarge sind beidseitig,
dreiseitig dauerelastisch mit Acryl abzuspritzen.
Zusätzliche Anforderungen an den Zargenanschluss, die
aus der Zulassung / dem Prüfzeugnis resultieren, sind
mit einzukalkulieren.

Oberflächen Zarge Typ B:
sichtbare Oberfläche allseitig durchgehend, Oberfläche
gemäß Einzelpositionen,
- Schichtstoff
mit Schichtstoff mit farbigen Kern (CPL) 0,8mm gemäß
Herstellerangaben beschichtet, Uni-Farbton aus
RAL/NCS-Standardfarbkarte nach Wahl des Auftraggebers,
Farbbereich grau/hellgrau, UV-beständig, nach
Bemusterung nach Wahl des AG,

Dichtungen
Die Dichtprofile müssen mit den angrenzenden Stoffen
verträglich,
alterungsbeständig und - soweit sie direkten
Witterungseinflüssen ausgesetzt
sind - gegen diese beständig sein. Dichtprofile sind im
Anschluss-/Eckbereichen
auf Gehrung zu schneiden, Farbton Falzdichtung nach
Wahl des AG.

Türblatt Typ B:
Stumpf einschlagendes Türblatt, mit umlaufendem Rahmen
ohne Konstruktionsluft mit der Einlage fest verleimt.
Oberfläche gemäß einzelner Positionen. Innenlage
Vollspanplatte beidseitig mit Hartfaserplatte
abgesperrt. Blattdicke ca. 50mm, relevante Kanten für
Schul-/Hort-Ausführung gerundet mit Radius 2 mm,
Bei Nassraumtüren aus nassraumgeeigneten, dauerhaft,
wasserbeständigen Materialien oder Konstruktionen
bestehend.

Oberflächen Türblatt Typ B:
Oberfläche allseitig durchgehend, Oberfläche gemäß
Einzelpositionen,

- Schichtstoff
mit Schichtstoff mit farbigen Kern (CPL) 0,8mm gemäß
Herstellerangaben beschichtet, Uni-Farbton aus
RAL/NCS-Standardfarbkarte nach Wahl des Auftraggebers,
Farbbereich weiß. Kantenausführung dreiseitig mit
nachhobelbarer PU-Kante, Farbton wie
Türblattoberfläche,

Zargeneinbau,
nicht sichtbare Montage, geeignet für Holzbau,
Stahlbeton oder Trockenbau, mit vollständigem Verfüllen
der Hohlräume zwischen Zarge und Wandleibung, mit
geeigneter Mineralwolle WLG 034, dreiseitig, Sturz- und
Leibungsbereiche, Montage gemäß Herstellervorschriften.

Beschläge,
drei Rollenobjektbänder je Türblatt, mit
dreidimensional verstellbaren Aufnahmeelementen,
Ausführung in Edelstahl matt, innenliegender,
verdrehsicherer Schraubstift, verdeckte, wartungsfreie
Gleitlager, Belastungswert gemäß
Türgewicht/-abmessungen, Rollendurchmesser 15 - 20 mm,
Rollenlänge ca. 160mm, flacher oberer und unterer
Abschluss.  Montage gemäß Herstellervorschriften.

Lichter Durchgang
Die in den Positionen angegebenen lichten Durchgänge
sind als minimale
Durchgangsbreiten zu verstehen.

Nach der Montage
An den Beschlägen muss nach Beendigung der Arbeiten und
vor Inbetriebnahme des Gebäudes eine Feinjustierung
vorgenommen werden. Dabei müssen noch Möglichkeiten zum
Nachjustieren bleiben.

Beschlagteile ölen bzw. fetten
Die beweglichen Beschlagteile müssen gemäß den Vorgaben
der Beschlaghersteller geölt bzw. gefettet sein.

Einsteckschloss, in gesonderter Position, je nach
Angabe AG keine PZ Bohrung

Türdrücker, in gesonderter Position

Türschließer, Freilauftürschließer etc. in den
Einzelpositionen genannt und zu kalkulieren.

**1.2.8 Türelement - Holzbau 18,5cm 1,15 x 2,26 1-flg.**
Tür Typ B, Innentürelement wie in der Leitbeschreibung
aufgeführt, sowie ergänzend:

DIN 107: die Öffnungsrichtung ist den
Grundrissplänen / der Türliste zu entnehmen

Befestigungsuntergrund: Holzbau (Brettsperrholz 5
schichtig, Direktbekleidung Typ DH (GKF) 2x18 mm)

Wandstärke: über 17,0 bis 20,0 cm, Zargenspiegel
beidseitig bündig mit fertiger Wandfläche

Befestigung gemäß MusterHolzBauRL

Öffnungsmaß Rohbau:
Breite: über 1,12 bis 1,17 m
Höhe: über 2,24 bis 2,28 m (OKFB - UK Sturz)

lichter Durchgang min. 90 cm

Türblatt: Türblattstärke ca. 50 mm, ohne Bodenschwelle

Oberfläche Zarge/Türblatt: Schichtstoff
Menge: 13,000 St

*Hinweis*
Leitbeschreibung Innentürelement, einflüglige
Drehflügeltüre, mit stumpf einschlagendem Türblatt wie
nachfolgend beschrieben:
Bezeichnung der Türe nach DIN107, DIN links oder DIN
rechts
Schallschutz DIN4109, 32dB wenn nicht anders in den
entsprechenden Positionen vermerkt
Brandverhalten DIN 4102 / Feuerwiderstandsklasse,  ist
den entsprechenden Positionen zu entnehmen
Rauchschutz DIN 18095 ist den entsprechenden Positionen
zu entnehmen
DIN EN 1192 und DIN EN 12219, mechanische
Beanspruchungsgruppe E / Festigkeitsklasse 4
DIN EN 1121, Klimaklasse III, Prüfklima c
Widerstandsklasse nach DIN V EN V 1627, keine
Anforderungen
Sonstige Anforderungen, keine Anforderungen

Die angegebenen Abmessungen Zarge und Türblatt
verstehen sich als Grundmaße. Sind aufgrund von
Anforderungen (Schallschutz/Brandschutz) andere
Abmessungen notwendig, so ist dies in die jeweiligen
Positionen einzukalkulieren.

Zarge Typ C:
Aluminiumzarge Wandungsstärke 3 mm, als Umfassungszarge
auf Grundzarge, Direktmontage der Grundzarge mit
Abschlussprofil auf der Wand, Zarge 2-teilig als
Umfassung der Grundzarge, ohne Bodeneinstand, mit
dreiseitiger Anschlagnut und Falzdichtung, Oberfläche
Zarge pulverbeschichtet, Uni-Farbton aus
RAL/NCS-Standardfarbkarte nach Wahl des Auftraggebers,

Größen einzeln der vorhandenen Einbausituation, der
Wanddicke und der Wandöffnung angepasst, Kanten
gerundet mit Radius 2 mm,
Bündig eingelassenes Edelstahlschließblech,
Anpressdruck und Fallentiefe einstellbar Oberfläche
werkseitig lackiert, nach RAL/NCS Standard-Farbkarte,
nach Wahl des AG, Farbbereich grau/hellgrau.
Die Fugen zwischen Wand und Zarge/Grundzarge sind
beidseitig, dreiseitig dauerelastisch mit Acryl
abzuspritzen.
Zusätzliche Anforderungen an den Zargenanschluss, die
aus der Zulassung / dem Prüfzeugnis resultieren, sind
mit einzukalkulieren.

Dichtungen
Die Dichtprofile müssen mit den angrenzenden Stoffen
verträglich,
alterungsbeständig und - soweit sie direkten
Witterungseinflüssen ausgesetzt
sind - gegen diese beständig sein. Dichtprofile sind in
Anschluss-/Eckbereichen
auf Gehrung zu schneiden, Farbton Falzdichtung nach
Wahl des AG.

Türblatt Typ C:
Stumpf einschlagendes Türblatt, mit umlaufendem Rahmen
aus Furnierschichtholz ohne Konstruktionsluft mit der
Einlage fest verleimt. Innenlage Vollspanplatte
beidseitig mit Hartfaserplatte abgesperrt. Oberfläche
beidseitig durchgehend, mit Schichtstoff mit farbigen
Kern (CPL) 0,8mm gemäß Herstellerangaben beschichtet.
Uni-Farbton aus RAL/NCS-Standardfarbkarte nach Wahl des
Auftraggebers, Farbbereich grau/hellgrau.
Kantenausführung dreiseitig mit nachhobelbarer
PU-Kante, Farbton wie Türblattoberfläche, Blattdicke
ca. 50mm, Kanten gerundet mit Radius 2 mm,
Als Nassraumtüren aus nassraumgeeigneten, dauerhaft,
wasserbeständigen Materialien oder Konstruktionen
bestehend.

Zargeneinbau,
nicht sichtbare Montage, geeignet für Stahlbeton,
Mauerwerks- und Trockenbauwand, mit vollständigem
Verfüllen der Hohlräume zwischen Zarge und Wandleibung,
mit geeigneter Mineralwolle, dreiseitig, Sturz- und
Leibungsbereiche, Montage gemäß Herstellervorschriften.

Beschläge,
drei Rollenobjektbänder je Türblatt, mit
dreidimensional verstellbaren Aufnahmeelementen,
Ausführung in Edelstahl matt, innenliegender,
verdrehsicherer Schraubstift, verdeckte, wartungsfreie
Gleitlager, Belastungswert gemäß Tür, Rollendurchmesser
15 - 20 mm, Rollenlänge ca. 160mm, flacher,
scharfkantiger oberer und unterer Abschluss. Montage
gemäß Herstellervorschriften.

Lichter Durchgang
Die in den Positionen angegebenen lichten Durchgänge
sind als minimale
Durchgangsbreiten zu verstehen.

Nach der Montage
An den Beschlägen muss nach Beendigung der Arbeiten und
vor Inbetriebnahme des Gebäudes eine Feinjustierung
vorgenommen werden. Dabei müssen noch Möglichkeiten zum
Nachjustieren bleiben.

Beschlagteile ölen bzw. fetten
Die beweglichen Beschlagteile müssen gemäß den Vorgaben
der Beschlaghersteller geölt bzw. gefettet sein.

Einsteckschloss, in gesonderter Position

Türdrücker, in gesonderter Position

Türschließer, Freilauftürschließer etc. in den
Einzelpositionen genannt und zu kalkulieren.

**1.2.9 Türelement - GK 15cm 0,88 x 2,26 1-flg.**
Tür Typ C, Innentürelement wie in der Leitbeschreibung
aufgeführt, sowie ergänzend:

DIN 107: die Öffnungsrichtung ist den
Grundrissplänen / der Türliste zu entnehmen

Befestigungsuntergrund: Trockenbau
Wandstärke: ca. 15 cm, Zargenspiegel bündig mit
fertigen Wandflächen

Öffnungsmaß Rohbau:
Breite: über 0,85 bis 0,90 m
Höhe: über 2,23 bis 2,28 m (OKFB - UK Sturz)

Türblatt: Türblattstärke ca. 50 mm, ohne Bodenschwelle

Als Nassraumtüre geeignet.
Menge: 6,000 St

**1.2.10 Türelement - GK 10cm 0,88 x 2,26 1-flg.**
*** Bezugsbeschreibung
Tür Typ C, Innentürelement wie in der Leitbeschreibung
aufgeführt, sowie ergänzend:

DIN 107: die Öffnungsrichtung ist den
Grundrissplänen / der Türliste zu entnehmen

Befestigungsuntergrund: Trockenbau
Wandstärke: ca. 10-12 cm, Zargenspiegel bündig mit
fertigen Wandflächen

Öffnungsmaß Rohbau:
Breite: über 0,85 bis 0,90 m
Höhe: über 2,23 bis 2,28 m (OKFB - UK Sturz)

Türblatt: Türblattstärke ca. 50 mm, ohne Bodenschwelle

Als Nassraumtüre geeignet.
Menge: 6,000 St

**1.2.11 Türelement - GK 10cm 0,76 x 2,26 1-flg.**
*** gemäß Ausführungsbeschreibung Tür Typ C, Innentürelement wie in der Leitbeschreibung
*** wie Position 1.2.10
Öffnungsmaß Rohbau:
Breite: über 0,73 bis 0,78 m
Höhe: über 2,23 bis 2,28 m (OKFB - UK Sturz)
Menge: 2,000 St

**1.2.12 Türelement - GK 14cm 2,00 x 2,26 2-flg.**
Tür Typ C, Innentürelement wie in der Leitbeschreibung
aufgeführt, sowie ergänzend:

DIN 107: die Öffnungsrichtung ist den
Grundrissplänen / der Türliste zu entnehmen

Befestigungsuntergrund: Trockenbau
Wandstärke: ca. 14 cm, Zargenspiegel bündig mit
fertigen Wandflächen

Öffnungsmaß Rohbau:
Breite: über 1,98 bis 2,03 m
Höhe: über 2,23 bis 2,28 m (OKFB - UK Sturz)

Türblatt: Türblattstärke ca. 50 mm, ohne Bodenschwelle

Als Nassraumtüre geeignet.
Menge: 1,000 St

**1.2.13 Türelement - MW 15cm 0,76 x 2,26 1-flg.**
Tür Typ C, Innentürelement wie in der Leitbeschreibung
aufgeführt, sowie ergänzend:

DIN 107: die Öffnungsrichtung ist den
Grundrissplänen / der Türliste zu entnehmen

Befestigungsuntergrund: Mauerwerk
Wandstärke: 15 cm, Zargenspiegel bündig mit fertigen
Wandflächen

Öffnungsmaß Rohbau:
Breite: über 0,74 bis 0,79 m
Höhe: über 2,23 bis 2,28 m (OKFB - UK Sturz)

Türblatt: Türblattstärke ca. 50 mm, ohne Bodenschwelle

Als Nassraumtüre geeignet.
Menge: 1,000 St

**1.2.14 Türelement - MW 27cm 1,01 x 2,26 1-flg.**
*** Bezugsbeschreibung
Tür Typ C, Innentürelement wie in der Leitbeschreibung
aufgeführt, sowie ergänzend:

DIN 107: die Öffnungsrichtung ist den
Grundrissplänen / der Türliste zu entnehmen

Befestigungsuntergrund: Mauerwerk
Wandstärke: 27 cm, Zargenspiegel bündig mit fertigen
Wandflächen

Öffnungsmaß Rohbau:
Breite: über 0,98 bis 1,03 m
Höhe: über 2,23 bis 2,28 m (OKFB - UK Sturz)

Türblatt: Türblattstärke ca. 50 mm, ohne Bodenschwelle

Als Nassraumtüre geeignet.
Menge: 3,000 St

**1.2.15 Türelement - MW 27cm 0,88 x 2,26 1-flg.**
*** gemäß Ausführungsbeschreibung Tür Typ C, Innentürelement wie in der Leitbeschreibung
*** wie Position 1.2.14
Öffnungsmaß Rohbau:
Breite: über 0,85 bis 0,90 m
Höhe: über 2,23 bis 2,28 m (OKFB - UK Sturz)
Menge: 1,000 St

**1.2.16 Türelement - MW 27cm 0,76 x 2,26 1-flg.**
*** gemäß Ausführungsbeschreibung Tür Typ C, Innentürelement wie in der Leitbeschreibung
*** wie Position 1.2.14
Öffnungsmaß Rohbau:
Breite: über 0,74 bis 0,79 m
Höhe: über 2,23 bis 2,28 m (OKFB - UK Sturz)
Menge: 1,000 St

**1.2.17 Türelement - MW 24cm 1,70 x 2,26 2-flg. - Parallelwandmontage**
Tür Typ C, Innentürelement wie in der Leitbeschreibung
aufgeführt, sowie ergänzend:

DIN 107: die Öffnungsrichtung ist den
Grundrissplänen / der Türliste zu entnehmen

Befestigungsuntergrund: Mauerwerk
Wandstärke: 24 cm, Parallelwandmontage

Öffnungsmaß Rohbau:
Breite: über 1,67 bis 1,72 m
Höhe: über 2,23 bis 2,28 m (OKFB - UK Sturz)

Türblatt: Türblattstärke ca. 50 mm, ohne Bodenschwelle,

Gangflügel:
Breite ca. 1,00 m (lichtes Durchgangsmaß mind. 0,90 m)

Als Nassraumtüre geeignet.
Menge: 1,000 St

**1.2.18 Türelement - StB 27cm 1,01 x 2,26 1-flg.**
Tür Typ C, Innentürelement wie in der Leitbeschreibung
aufgeführt, sowie ergänzend:

DIN 107: die Öffnungsrichtung ist den
Grundrissplänen / der Türliste zu entnehmen

Befestigungsuntergrund: Stahlbeton
Wandstärke: 27 cm, Zargenspiegel bündig mit fertigen
Wandflächen

Öffnungsmaß Rohbau:
Breite: über 0,98 bis 1,03 m
Höhe: über 2,23 bis 2,28 m (OKFB - UK Sturz)

Türblatt: Türblattstärke ca. 50 mm, ohne Bodenschwelle

Als Nassraumtüre geeignet.
Menge: 1,000 St

**1.2.19 Zulage: Lichtausschnitt, festverglast**
Zulage zu vorherigen Positionen 'Türelement' für das
Herstellen eines Lichtausschnitts innerhalb des
Türblatts, einschl. aller Arbeiten für das Anpassen des
gesamten Aufbaus des Türblatts. Einschl. VSG
Verglasung, Stärke nach Erfordernis, Glashalteleisten
flächenbündig zum Türblatt, Oberfläche Glashalteleiste
passend zu Oberfläche Türblatt. Abmessungen Ausschnitt:
H ca. 60 cm x B ca. 25 cm.
Menge: 2,000 St

*Hinweis*
Hinweis für Türen mit Brandschutzanforderung

Nachfolgende Türen wie in der Leitbeschreibung Typ C
aufgeführt, sowie ergänzend:

Brandschutz-/Feuerschutztüren sowie Kombinationen sind
zulassungspflichtige Bauteile nach DIN 4102 Teil 5 und
Teil 13. Alle angebotenen Konstruktionen müssen über
bauaufsichtliche Nachweise verfügen.

Die zulassungsgemäße Ausführung bzw. der
bauaufsichtliche Nachweis von Brandschutzverglasungen
bzw. Feuerschutztüren ist durch eine Werksbestätigung
zu bestätigen.

Brandschutz-/Feuerschutztüren sind
kennzeichnungspflichtig und müssen mit einem
entsprechenden Stahlblechschild dauerhaft
gekennzeichnet werden.

**1.2.20 Türelement - StB 24cm 1,01 x 2,26 T30-RS FSA EM**
Brandverhalten DIN 4102 / Feuerwiderstandsklasse des
gesamten Elements: T30-RS

Befestigungsuntergrund: Stahlbeton

Wandstärke: über 27,0cm, Zargenspiegel bündig mit
fertigen Wandflächen nach Absprache AG

Öffnungsmaß Rohbau:
Breite: über 0,85 bis 0,90 m
Höhe: über 2,23 bis 2,28 m (OKFB - UK Sturz)

Türblatt: Türblattstärke ca. 50 mm, mit absenkbarer
Bodendichtung, ohne Bodenschwelle,

Türschließer: mit Elektromechanischer Feststellung, in
Türblatt integrierter Obentürschließer für 1 flügliges
Türelement nach EN 1154, einstellbare Schließkraft nach
EN1154 EN 4-6, Schließgeschwindigkeit und Endschlag
stufenlos einstellbar, Öffnungsbegrenzung gedämpft, DIN
links und DIN rechts verwendbar, Öffnungswinkel max.
120 Grad.
Verkabelung der Komponenten (Auslösetaster etc.)
zeitlich versetzt vorab, um ein Schließen des
Trockenbaus/Wandverkleidung zu ermöglichen.
Menge: 1,000 St

**1.2.21 Türelement - MW 27cm 0,88 x 2,26 T30-RS**
Brandverhalten DIN 4102 / Feuerwiderstandsklasse des
gesamten Elements: T30-RS

Befestigungsuntergrund: Stahlbeton

Wandstärke: über 27,0cm, Zargenspiegel bündig mit
fertigen Wandflächen nach Absprache AG

Öffnungsmaß Rohbau:
Breite: über 0,85 bis 0,90 m
Höhe: über 2,23 bis 2,28 m (OKFB - UK Sturz)

Türblatt: Türblattstärke ca. 50 mm, mit absenkbarer
Bodendichtung, ohne Bodenschwelle,

Türschließer: in Türblatt integrierter Obentürschließer
nach EN 1154, einstellbare Schließkraft nach EN1154 EN
4-6, Schließgeschwindigkeit und Endschlag stufenlos
einstellbar, Öffnungsbegrenzung gedämpft, DIN links und
DIN rechts verwendbar, Öffnungswinkel max. 120 Grad.
Geeignet für Barrierefreies Bauen nach DIN 18040,
einschließlich aller notwendigen Arbeiten zur
Inbetriebnahme des Obentürschließers.
Menge: 1,000 St

**1.2.22 Türelement - GK 12,5cm 1,10 x 2,26 T30-RS FSA MH**
Brandverhalten DIN 4102 / Feuerwiderstandsklasse des
gesamten Elements: T30-RS

Befestigungsuntergrund: Trockenbau

Wandstärke: über 10,0 bis 15,0cm, Zargenspiegel bündig
mit fertigen Wandflächen nach Absprache AG

Öffnungsmaß Rohbau:
Breite: über 1,08 bis 1,13 m
Höhe: über 2,24 bis 2,28 m (OKRB - UK Sturz)

lichter Durchgang min. 100 cm

Türblatt: Türblattstärke ca. 50 mm, mit absenkbarer
Bodendichtung, ohne Bodenschwelle,

Türschließer: mit Feststellanlage, inkl. Haftmagneten,
in Türblatt integrierter Obentürschließer für 1
flügliges Türelement nach EN 1154, einstellbare
Schließkraft nach EN1154 EN 4-6, Schließgeschwindigkeit
und Endschlag stufenlos einstellbar, Öffnungsbegrenzung
gedämpft, DIN links und DIN rechts verwendbar,
Öffnungswinkel max. 120 Grad.
Verkabelung der Komponenten (Haftmagnet, Auslösetaster
etc.) zeitlich versetzt vorab, um ein Schließen des
Trockenbaus/Wandverkleidung zu ermöglichen.
inkl. Montage Haftmagnete mittels
Stahlunterkonstruktion.
Menge: 1,000 St

**1.2.23 Zulage: Lichtausschnitt, festverglast**
Zulage zu vorheriger Position 'Türelement' für das
Herstellen eines Lichtausschnitts innerhalb des
Türblatts mit Brandschutzanforderungen, einschl. aller
Arbeiten für das Anpassen des gesamten Aufbaus des
Türblatts. Einschl. VSG Verglasung, Stärke nach
Erfordernis, Glashalteleisten flächenbündig zum
Türblatt, Oberfläche Glashalteleiste passend zu
Oberfläche Türblatt. Abmessungen Ausschnitt: H ca. 60
cm x B ca. 25 cm.
Menge: 1,000 St

**1.2.24 Konsole Befestigung Haftmagnet**
Konsole zur Befestigung des Haftmagnets aus vorheriger
Position 'Türelement' aus Stahl, nicht rostend, für
Nassraum geeignet, Befestigungsuntergrund Trockenbau,
Ausladung Konsole bis Drittelspunkt offenstehendes
Türblatt ca. 70 cm. Einschl. aller Befestigungsmittel
(für Nassraum geeignet), einschl. aller notwendigen
Arbeiten.
Menge: 1,000 St

*Hinweis*
STAHL

**1.2.25 Türelement - MW 17,5cm 1,01 X 2,26 1-flg.**
Innentürelement aus Türblatt und Zarge, als
Drehflügeltür, einflügelig, mit Anschlagfalz, DIN links
oder DIN rechts gemäß Planunterlagen,

Öffnungsmaß Rohbau,
Breite: über 0,98 bis 1,03 m
Höhe: über 2,23 bis 2,28 m (OKFB - UK Sturz)

bauphysikalische Anforderungen,
Schallschutz DIN 4109 keine Anforderungen,
Feuerwiderstandsklasse DIN 4102-5 keine Anforderungen,
Rauchschutz DIN 18095-1 ohne Anforderung, Klimaklasse
III, gemäß DIN EN 1121

Zarge,
Ausführung als Blockzarge, aus Stahlblech, Blechdicke
mind. 2 mm, pulverbeschichtet, Uni-Farbton aus
NCS-Standardfarbkarte, Farbbereich grau/ hellgrau nach
Wahl des AG, mit eingelassenem Edelstahlschließblech,
werkseitig lackiert,

Dichtungen,
Dichtungsprofil DIN EN 12365-1 als Hohlkammerprofil aus
EPDM (APTK), mit angrenzenden Stoffen verträglich,
alterungsbeständig,

Zargeneinbau,
Befestigung an Mauerwerk, Stärke 17,5 cm, einschl.
vollständigem Verfüllen mit geeigneter Mineralwolle /
Vergießen der Hohlräume zwischen Zarge und Wandleibung,
bzw. Zargenanschluss gemäß Zulassung, dreiseitig,
Sturz- und Leibungsbereiche, Montage gemäß
Herstellervorschriften

Türblatt,
Ausführung als Metalltür, vollflächig, Türflügel aus
Stahl, Blechdicke mind. 2 mm, Oberfläche der
Öffnungsfläche pulverbeschichtet, Oberfläche der
Schließfläche pulverbeschichtet, Uni-Farbton aus
RAL/NCS-Standardfarbkarte, Farbbereich grau/ hellgrau
nach Wahl des AG, ohne Bodenschwelle

Beschläge,
mit Rollenband, 3 Bänder je Flügel, mit dreidimensional
verstellbaren Aufnahmeelementen, Ausführung in
Edelstahl matt, innenliegender und verdrehsicherer
Schraubstift, verdeckte und wartungsfreie Gleitlager,
Belastungswert gemäß Tür, flacher und scharfkantiger
oberer und unterer Abschluss, Montage gemäß
Herstellervorschriften, vorgerichtet für
Einsteckschloss

Beschlagteile ölen bzw. fetten,
die beweglichen Beschlagteile müssen gemäß den Vorgaben
der Beschlaghersteller geölt bzw. gefettet sein,

Einsteckschloss, in gesonderter Position,

Türdrücker, in gesonderter Position,

Die angegebenen Abmessungen Zarge und Türblatt
verstehen sich als Grundmaße, sind aufgrund von
Anforderungen (Brandschutz) systembedingt andere
Abmessungen notwendig so ist dies in die jeweiligen
Positionen einzukalkulieren.

Ausführung gemäß beiliegender Planunterlagen und
Türliste
Menge: 1,000 St

**1.2.26 Türelement - MW 17,5cm 1,70 x 2,26 2-flg. - Parallelwandmontage**
Innentürelement aus Türblatt und Zarge, als
Drehflügeltür, einflügelig, mit Anschlagfalz, DIN links
oder DIN rechts gemäß Planunterlagen,

Öffnungsmaß Rohbau,
Breite: über 1,67 bis 1,72 m
Höhe: über 2,23 bis 2,28 m (OKFB - UK Sturz)

bauphysikalische Anforderungen,
Schallschutz DIN 4109 keine Anforderungen,
Feuerwiderstandsklasse DIN 4102-5 keine Anforderungen,
Rauchschutz DIN 18095-1 ohne Anforderung, Klimaklasse
III, gemäß DIN EN 1121

Zarge,
Ausführung als Blockzarge, aus Stahlblech, Blechdicke
mind. 2 mm, pulverbeschichtet, Uni-Farbton aus
NCS-Standardfarbkarte, Farbbereich grau/ hellgrau nach
Wahl des AG, mit eingelassenem Edelstahlschließblech,
werkseitig lackiert,

Dichtungen,
Dichtungsprofil DIN EN 12365-1 als Hohlkammerprofil aus
EPDM (APTK), mit angrenzenden Stoffen verträglich,
alterungsbeständig,

Zargeneinbau,
Befestigung an Mauerwerk, Parallelwandmontage einschl.
vollständigem Verfüllen mit geeigneter Mineralwolle /
Vergießen der Hohlräume zwischen Zarge und Wandleibung,
bzw. Zargenanschluss gemäß Zulassung, dreiseitig,
Sturz- und Leibungsbereiche, Montage gemäß
Herstellervorschriften

Türblatt,
Ausführung als Metalltür, vollflächig, Türflügel aus
Stahl, Blechdicke mind. 2 mm, Oberfläche der
Öffnungsfläche pulverbeschichtet, Oberfläche der
Schließfläche pulverbeschichtet, Uni-Farbton aus
RAL/NCS-Standardfarbkarte, Farbbereich grau/ hellgrau
nach Wahl des AG, ohne Bodenschwelle

Gangflügel:
Breite ca. 1,00 m (lichtes Durchgangsmaß mind. 0,90 m)

Beschläge,
mit Rollenband, 3 Bänder je Flügel, mit dreidimensional
verstellbaren Aufnahmeelementen, Ausführung in
Edelstahl matt, innenliegender und verdrehsicherer
Schraubstift, verdeckte und wartungsfreie Gleitlager,
Belastungswert gemäß Tür, flacher und scharfkantiger
oberer und unterer Abschluss, Montage gemäß
Herstellervorschriften, vorgerichtet für
Einsteckschloss

Beschlagteile ölen bzw. fetten,
die beweglichen Beschlagteile müssen gemäß den Vorgaben
der Beschlaghersteller geölt bzw. gefettet sein,

Einsteckschloss, in gesonderter Position,

Türdrücker, in gesonderter Position,

Die angegebenen Abmessungen Zarge und Türblatt
verstehen sich als Grundmaße, sind aufgrund von
Anforderungen (Brandschutz) systembedingt andere
Abmessungen notwendig so ist dies in die jeweiligen
Positionen einzukalkulieren.

Ausführung gemäß beiliegender Planunterlagen und
Türliste
Menge: 1,000 St

**1.2.27 Türelement - GK 15cm 1,70 x 2,26 2-flg. T30-RS**
Innentürelement aus Türblatt und Zarge, als
Drehflügeltür, einflügelig, mit Anschlagfalz, DIN links
oder DIN rechts gemäß Planunterlagen,

Öffnungsmaß Rohbau,
Breite: über 1,67 bis 1,72 m
Höhe: über 2,23 bis 2,28 m (OKFB - UK Sturz)

bauphysikalische Anforderungen,
Schallschutz DIN 4109 keine Anforderungen,
Feuerwiderstandsklasse T 30 DIN 4102-5, mit
Rauchschutzanforderung DIN 18095-1, Klimaklasse III,
gemäß DIN EN 1121

Zarge,
Ausführung als Blockzarge, aus Stahlblech, Blechdicke
mind. 2 mm, pulverbeschichtet, Uni-Farbton aus
NCS-Standardfarbkarte, Farbbereich grau/ hellgrau, mit
eingelassenem Edelstahlschließblech, werkseitig
lackiert,

Dichtungen,
Dichtungsprofil DIN EN 12365-1 als Hohlkammerprofil aus
EPDM (APTK), mit angrenzenden Stoffen verträglich,
alterungsbeständig,

Zargeneinbau,
verdeckt liegende Montage gemäß
Brandschutzanforderungen, Befestigung an Stahlbeton,
einschl. vollständigem Verfüllen mit geeigneter
Mineralwolle / Vergießen der Hohlräume zwischen Zarge
und Wandleibung, bzw. Zargenanschluss gemäß Zulassung,
dreiseitig, Sturz- und Leibungsbereiche, Herstellen und
Verschließen der erforderlichen Wandaussparungen für
systemgerechte Überdeckung der Anker sowie evtl.
erforderliche Aussteifungs- und Abschalungsmaßnahmen.
Montage gemäß Herstellervorschriften

Türblatt,
Ausführung als Metalltür, vollflächig, Türflügel aus
Stahl, Blechdicke mind. 2 mm, Oberfläche der
Öffnungsfläche pulverbeschichtet, Oberfläche der
Schließfläche pulverbeschichtet, Uni-Farbton aus
RAL/NCS-Standardfarbkarte, Farbbereich weiß nach Wahl
des AG, ohne Bodenschwelle, mit Bodendichtung,
absenkbar,

Gangflügel:
Breite ca. 1,00 m (lichtes Durchgangsmaß mind. 0,90 m)

Beschläge,
mit Rollenband, 3 Bänder je Flügel, mit dreidimensional
verstellbaren Aufnahmeelementen, Ausführung in
Edelstahl matt, innenliegender und verdrehsicherer
Schraubstift, verdeckte und wartungsfreie Gleitlager,
Belastungswert gemäß Tür, flacher und scharfkantiger
oberer und unterer Abschluss, Montage gemäß
Herstellervorschriften, vorgerichtet für
Einsteckschloss gemäß Brandschutzausführung,
vorgerichtet für Obentürschließer,

Obertürschließer,
Gleitschienen-Obentürschließer für zweiflüglige Türe,
nach EN 1154, für Feuer- und Rauchschutztüren
zugelassen, Schließgeschwindigkeit und Endschlag
stufenlos einstellbar, hydraulisch kontrollierte,
einstellbare Öffnungsdämpfung und Schließverzögerung,
Gleitschiene höhenverstellbar, DIN-L und DIN-R
verwendbar.
Gehäusematerial: Aluminium
Farbton: RAL-Farbton, nach Wahl des Auftraggebers,

Beschlagteile ölen bzw. fetten,
die beweglichen Beschlagteile müssen gemäß den Vorgaben
der Beschlaghersteller geölt bzw. gefettet sein,

Einsteckschloss, in gesonderter Position,

Türdrücker, in gesonderter Position,

Die angegebenen Abmessungen Zarge und Türblatt
verstehen sich als Grundmaße, sind aufgrund von
Anforderungen (Brandschutz) systembedingt andere
Abmessungen notwendig so ist dies in die jeweiligen
Positionen einzukalkulieren.
Menge: 1,000 St

#### 1.3 SICHTFENSTER

**1.3.1 Festverglasung Fensterelement 2,00 x 1,50**
*** Bezugsbeschreibung
Festverglastes Fensterelement, umlaufender
Massivholzrahmen,  vierseitig umlaufend als Blockzarge,
bestehend aus Grundzarge und Umfassung der Grundzarge
(gemäß Leitbeschreibung Innentüren Typ A), sichtbare
Oberfläche allseitig durchgehend, mit Echtholzfurnier
Eiche, Furnierstärke 0,5-0,8mm, DD-Lack, seidenmatt,
UV-beständig, nach Bemusterung nach Wahl des AG, VSG
Verglasung, Stärke nach Erfordernis Glasstatik,
Befestigung durch Holzleisten passend zu
Rahmenoberfläche mit Oberflächenbehandlung wie Rahmen.
Glas eingenutet, keine geschraubte Glasleiste.

Brandverhalten DIN 4102/ Feuerwiderstandsklasse keine
Anforderung
Schallschutz DIN4109, 37 dB
sonstige Anforderung: keine Anforderung

Befestigungsuntergrund, Holzbau (Brettsperrholz 5
schichtig, Direktbekleidung Typ DH (GKF) 2x18 mm)

Wandstärke: ca. 22cm, Zargenspiegel bündig mit fertigen
Wandflächen

Öffnungsmaß Rohbau,
Breite: über 1,98 bis 2,03 m
Höhe: über 1,48 bis 1,53 m
Menge: 2,000 St

**1.3.2 Festverglasung Fensterelement 1,00 x 1,50**
*** gemäß Ausführungsbeschreibung Festverglastes Fensterelement, umlaufender
*** wie Position 1.3.1
Öffnungsmaß Rohbau,
Breite: über 0,98 bis 1,03 m
Höhe: über 1,48 bis 1,53 m
Menge: 1,000 St

#### 1.4 SONSTIGES

**1.4.1 Zulage: ohne PZ Bohrung**
Zulage für die vorherigen Positionen 'Türelement' für
die Ausführung des Türblatts ohne PZ-Bohrung.
Ausführung nach Anweisung/ Angabe AG.
Menge: 14,000 St

**1.4.2 Zulage erhöhte Schallschutzanforderung 37 dB**
Zulage zu vorherigen Positionen für erhöhte
Schallschutzanforderung von 37 dB.
Menge: 30,000 St

*Hinweis*
Die Verwendung der Einzelkomponenten von
Feststellanlagen hat aus einem aufeinander abgestimmten
Herstellersystem zu erfolgen.

In die Postionen sind die erforderlichen Verkabelungen,
der Anschluss der Einzelkompontenten und der Anschluss
an bauseitiges Stromnetz und Inbetriebnahme für ein
fertig montiertes, funktionsfähiges Element zu
kalkulieren.

**1.4.3 Rauchmeldezentrale für FSA**
Rauchmeldezentrale zu Vorpositionen mit
Feststellanlage,
mit Betriebs- und Wartungsanzeige, integriertem
Netzteil und optischem Rauchmelder für Sturzmontage.
Zur Ansteuerung der Feststellvorrichtungen aus
Vorpositionen.
Anschlussspannung 230 V AC, Betriebsspannung 24 V DC.
mit Anschlussmöglichkeit für weiteren Melder und
externe  Handauslösung.
Menge: 2,000 St

**1.4.4 Handauslösung für FSA**
Taster rot mit Aufschrift "Tür schließen",
Unterputzversion, passend für Schalterserie Gira E2,
Montage Taster in unmittelbarer Nähe des Abschlusses,
Taster darf durch die offene Tür nicht verdeckt werden.
Anschluss an Rauchmeldezentrale aus vorbeschriebener
Position.
Menge: 2,000 St

**1.4.5 Anschluss - Inbetriebnahme FSA**
elektrischer Anschluss an der bauseitige
ELT-Klemmstelle und Inbetriebnahme des
Freilauftürschließers mit allen Komponenten (Taster,
Zentrale, etc.), sowie Abnahmeprüfung des Türlementes
mit Freilauftürschließer und dauerhaftes Anbringen des
Zulassungsschildes.
Menge: 2,000 St

**1.4.6 Fingerklemmschutz GBS**
Fingerschutz Schutz der Nebenschließkante, als
Fingerschutz zwischen Tür und Zarge, als flexible
Abdeckung aus Spezial-Kunststoff, abwaschbar, Einsatz
auch für Brand-/Rauschutztüren zugelassen. Optisch
unauffälliger, besonders flacher Fingerschutz,
nachträglich kürzbar.
Montage auf Gegenbandseite.
Länge: ca. 200cm
an vorbeschriebenen Türelementen, Öffnungswinkel bis
min 110°
Farbton aus RAL/NCS Farbkarte, Farbton nach Wahl AG
Menge: 75,000 St

**1.4.7 Fingerklemmschutz BS**
Fingerschutz Schutz der Hauptschließkante, als
Fingerschutz zwischen Tür und Zarge, als Profil in
Verlängerung der Rollenbänder, Aluminium, Farbe silber
eloxiert, Einsatz auch für Brand-/Rauschutztüren
zugelassen. Optisch unauffälliger, besonders flacher
Fingerschutz, nachträglich kürzbar.
Montage auf Bandseite.
Länge: ca. 200cm
an vorbeschriebenen Türelementen, Öffnungswinkel bis
min 110°
Menge: 75,000 St

**1.4.8 Zulage Herstellen Unterschnitt**
Zulage zu Türelementen für das Herstellen eines
Unterschnitt zur Nachströmung, Höhe bis ca. 15 mm
Menge: 5,000 St

**1.4.9 Einsteckschloss**
*** Bezugsbeschreibung
Zulage zu Türpositionen für Einsteckschloss nach DIN
18251, Klasse 3, Ausführung Stulp Edelstahl matt rund,
mit Wechsel, Riegel 2-tourig, Dornmaß 65mm, Entfernung
72mm, Falle und Riegel hochglanz poliert vernickelt,
für Profilzylinder vorgerichtet, einschließlich
erforderlicher Anpassungen/Fräsungen/Bohrungen etc. an
Türblatt und Zarge.
Menge: 87,000 St

**1.4.10 Einsteckschloss Riegelschloss**
*** gemäß Ausführungsbeschreibung Zulage zu Türpositionen für Einsteckschloss nach DIN
*** wie Position 1.4.9
Einsteckschloss - Riegelschloss, an WC Türen,
einschließlich WC-Riegel mit Schauscheibe.
Menge: 13,000 St

**1.4.11 Einsteckschloss - Brandschutzausführung**
*** Bezugsbeschreibung
Zulage zu Türpositionen für Einsteckschloss nach DIN
18251, Klasse 3, geeignet für Türen mit
Brandschutzanforderungen, Ausführung Stulp Edelstahl
matt rund, mit Wechsel, Riegel 2-tourig, Dornmaß 65mm,
Entfernung 72mm, Falle und Riegel hochglanz poliert
vernickelt, für Profilzylinder vorgerichtet,
einschließlich erforderlicher
Anpassungen/Fräsungen/Bohrungen etc. an Türblatt und
Zarge.
Menge: 11,000 St

**1.4.12 Schloss - Panikfunktion B Umschaltfunktion**
*** gemäß Ausführungsbeschreibung Zulage zu Türpositionen für Einsteckschloss nach DIN
*** wie Position 1.4.11
Schloss - Panikfunktion B Umschaltfunktion, geeignet
für Türen mit Brandschutzanforderungen.
Menge: 2,000 St

**1.4.13 Schloss - Panikfunktion D**
*** gemäß Ausführungsbeschreibung Zulage zu Türpositionen für Einsteckschloss nach DIN
*** wie Position 1.4.11
Schloss - Panikfunktion D, geeignet für Türen mit
Brandschutzanforderungen.
Menge: 5,000 St

**1.4.14 Schloss - Panikfunktion E**
*** gemäß Ausführungsbeschreibung Zulage zu Türpositionen für Einsteckschloss nach DIN
*** wie Position 1.4.11
Schloss - Panikfunktion E, geeignet für Türen mit
Brandschutzanforderungen.
Menge: 5,000 St

**1.4.15 Falztreibriegel**
Zulage zu Türpositionen für Falztreibriegel im
Standflügel mit Schließblech, Falztreibriegel,
Treibstangen für zusätzliche obere und untere
Verriegelung, sowie erforderliches Schaltschloss
inklusive Schließblech oben und unten,
selbstverriegelnd, einschließlich erforderlicher
Anpassungen/Fräsungen/Bohrungen etc. an Türblatt und
Zarge.
Menge: 3,000 St

**1.4.16 Türdrückergarnitur**
*** Bezugsbeschreibung
Zulage zu Türpositionen für Türdrückergarnitur nach DIN
EN 179, schlanke L-Form-Türdrücker in Säbelform und
einer sich zum Türdrückerende im Querschnitt
verjüngenden Handhabe, mit Rundrosetten Durchmesser 55
mm, aufliegend montiert, Dekorform rund, aus Aluminium,
Oberfläche Naturfarbig eloxiert, glänzend, Rundrosetten
vorgerichtet für Profilzylinder,

einschl. erforderlicher Anpassungen/ Fräsungen/
Bohrungen etc. an Türblatt und Zarge.
Menge: 70,000 St

**1.4.17 Türdrückergarnitur - ohne Schlüsselrosette**
*** gemäß Ausführungsbeschreibung Zulage zu Türpositionen für Türdrückergarnitur nach DIN
*** wie Position 1.4.16
Türdrückergarnitur ohne Schlüsselrosette
Menge: 14,000 St

**1.4.18 Türdrückergarnitur - Brandschutzausführung**
*** gemäß Ausführungsbeschreibung Zulage zu Türpositionen für Türdrückergarnitur nach DIN
*** wie Position 1.4.16
Türdrückergarnitur in Brandschutzausführung nach DIN EN
18273
Menge: 11,000 St

**1.4.19 Türdrückergarnitur - Wechselgarnitur**
*** gemäß Ausführungsbeschreibung Zulage zu Türpositionen für Türdrückergarnitur nach DIN
*** wie Position 1.4.16
Türdrückergarnitur als Wechselgarnitur nach DIN EN 179
Menge: 20,000 St

**1.4.20 Türdrückergarnitur - WC Garnitur**
*** gemäß Ausführungsbeschreibung Zulage zu Türpositionen für Türdrückergarnitur nach DIN
*** wie Position 1.4.16
Türdrückergarnitur als WC-Garnitur nach DIN EN 179
Menge: 13,000 St

**1.4.21 Griffstangen einflg.**
Zulage zu Türpositionen (einflügelig) für Griffstangen

Griffstangen innen- und außenseitig:
Türgriffstange, Befestigung mit geraden Stützen
Material: Edelstahl Rostfrei, Oberfläche "fein matt"
ausgelegt für Länge ca. 2800mm und Rundrosette
vorgerichtet für Profilzylinder,

Gerader Stangengriff / Stoßgriff in L-Form bzw. gerader
Ausführung für Objekttüren. Gerade, mit rechtwinklig
angebundenen Stützen.
Durchmesser: ca. 30mm
Befestigungsabstand: ca. 600 mm
Befestigungsart: verdeckt verschraubt (bzw. passendes
Befestigungsset je nach Türprofil - Holz- oder
Holz/Glas-Tür

Angebotenes Produkt:
'........................................'

Abrechnung je Stück Türlelement beinhaltet somit 2
Stange, 2x Rundrosette
Menge: 1,000 St

**1.4.22 Türstopper - Bodenmontage**
Türstoppers bzw. Türpuffers, aus Edelstahl, fein matt,

Grundform Kugelkalotte, mit stoßdämpfendem Gummipuffer,
Gesamtdurchmesser ca. 70 mm, Höhe ca. 20 mm, auf
Unterlegplatte schwarz, Durchmesser ca. 75mm, Höhe ca.
10 mm einschl. verdeckter Befestigung bzw.
Verschraubung auf bauseitiger, oberflächenfertigem
Fussbodenbelag. Ausführung ist als zeitlich versetzte
Leistung zu kalkulieren, Montage in Bodenbelägen mit
Fussbodenheizung, geeignete Maßnahmen zur Ortung (z.B.
Thermofolie) der Heizleitungen ist in die Positionen
einzukalkulieren.
Ausführung auf besondere Anweisung der Bauleitung
Menge: 57,000 St

**1.4.23 Türstopper - Wandmontage**
Türstopper - Wandmontage, Grundform Zylinder,
Gummipuffer Stärke ca. 10 cm, Durchmesser ca. 30mm,
Edelstahlprofil Stärke ca. 15mm, Durchmesser ca. 30mm,
Befestigungsuntergrund Stahlbetonwand, Mauerwerk,
Trockenbau.
Menge: 29,000 St

**1.4.24 Türöffnungsbegrenzer**
Integrierter Türöffnungsbegrenzer für 1-flg.
Türelemente, Dimensionierung entsprechend dem
Türgewicht/ -abmessung, Abmessungen Türblatt B/H ca.
100/285 cm, max. Öffnungswinkel 120°, einschließlich
erforderlicher Anpassungen / Fräsungen / Bohrungen etc.
an Türblatt und Zarge.
Menge: 10,000 St

#### 1.5 WC-TRENNANLAGEN

**1.5.1 WC-Trennwandanlage, 4 Kabinen, Gesamtlänge ca. 3,50m**
*** Bezugsbeschreibung
Liefern und Einbauen einer WC-Trennwandanlage, als
flächenbündige schwebende Anlage gemäß beigefügter
Plananlage, bestehend aus

flächenbündiger Konstruktion aus melaminharzdirektbeschichteten Spanplatten, 30 mm stark,
Verleimung V 20, Emissionsklasse E1, Oberfläche mit
Miniperl-Charakter,
mit frontseitig unsichtbar befestigten
Aluminiumprofilen,
sämtliche Platten mit durchgefärbter HPL-Beschichtung
und Profile farbbeschichtet, Farbe nach Wahl AG aus
Standardfarbkarte des Herstellers, sichtbare
Plattenkanten mit farblich passenden ABS-Umleimern,
Stärke 3 mm, Kanten leicht gerundet, Melaminkanten sind
nicht zugelassen.

Konstruktion:
Kabinenaußenseite optisch absolut flächenbündig,
unabhängig von der Öffnungsrichtung der Türen,
frontseitig schwebender Charakter über zurückversetzte
Befestigung.

Obere, frontseitige Befestigung über ein 150 mm hinter
die Vorderfront versetztes, quadratisches Kopfprofil,
30x30 mm,
Verbindung des Kopfprofils mittels massiver
Aluminiumhalter jeweils auf den Trennwänden,
Stabilisierung der Frontelemente erfolgt über stabile,
verschraubte Aluminiumwinkel,
Wandanschlüsse sowie Eckverbindungen zwischen Front- u.
Seitenwänden sind mittels elementhohen
Aluminium-U-Profilen als Schattenfuge auszubilden.

Untere Befestigung über Füße aus Edelstahl,
höhenverstellbar, Höhe ca. 100 mm, mit trittfester
Abdeckrosette,
150 mm nach hinten versetzt im Trennwandbereich,
zur Verstärkung geführt in einem massiven Alu-Halter,
Stabilisierung der Frontelemente erfolgt über einen
Alu-Knoten, kraftschlüssig verschraubt mit Trennwand
und Frontelement. Die Anlage kann nicht auf dem Boden
verschraubt werden.

Türen stumpf einschlagend, eingefräste
Alu-Anschlagleiste mit eingelassener
Profilgummidichtung zur dauerhaften Geräuschdämmung,
Dämpfungen aus Vorlegeband sind nicht zugelassen,
bandseitig eingenuteter, Kunststoffkeder zur Abdeckung
des Türspaltes, nicht eingefräste Sichtschutzlösungen
sind nicht zugelassen.

Beschläge aus je 2 wartungsfreien
3-Rollen-Edelstahlbändern mit Laufflächen aus
Hochleistungspolymer, Bandlappen flächenbündig im
ABS-Umleimer eingefräst und eingelassen,
Aufgesetzte Bänder sind nicht zugelassen.

Vollverzinkte Schlösser mit Falle und Riegel,
Sicherheitsdrücker aus Edelstahl in L-Form, Rosetten,
Riegeloliven, Frei-/Besetzt-Anzeige und Notentriegelung
außen,
Haken und Puffer aus Edelstahl, Griffhöhe (für Kinder)
erniedrigt.

Aufgrund von hoher Wassereinwirkung müssen die für die
Wandmontage verwendeten Dübel wasserdicht abgedichtet
werden und für die Wassereinwirkungsklasse W2-I
freigegeben sein.
Abmessungen:
1x Frontseite ca. 3,50 m (einschl. 4 Kabinentüren),
3x Kabinen-Trennwand
Höhe der Front-/Trennwände 2,00 m, einschl. 100 mm
Bodenfreiheit.

Einbauort: 0.18 WC M

Leitfabrikat: Schäfer Trennwandsysteme, Typ SVF30 JUMP,
Farbe nach Wahl des AG Standardfarbkarte.

Angebotenes Produkt:

'........................................'
Menge: 1,000 St

**1.5.2 WC-Trennwandanlage, 1 Kabine, Gesamtlänge ca. 0,95m**
*** gemäß Ausführungsbeschreibung Liefern und Einbauen einer WC-Trennwandanlage, als
*** wie Position 1.5.1
Abmessungen:
1x Frontseite ca. 0,95 m (einschl. 1 Kabinentüren),
Höhe der Frontwande 2,00 m, einschl. 100 mm Bodenfreiheit.

Einbauort: 0.18 WC M
Menge: 1,000 St

**1.5.3 WC-Trennwandanlage, 3 Kabinen, Gesamtlänge ca. 2,60m**
*** gemäß Ausführungsbeschreibung Liefern und Einbauen einer WC-Trennwandanlage, als
*** wie Position 1.5.1
Abmessungen:
1x Frontseite ca. 2,60 m (einschl. 3 Kabinentüren),
2x Kabinen-Trennwand
Höhe der Front-/Trennwände 2,00 m, einschl. 100 mm
Bodenfreiheit.

Einbauort: 0.25 WC J
Menge: 1,000 St

**1.5.4 WC-Trennwandanlage, 3 Kabinen, Gesamtlänge ca. 2,70m**
*** gemäß Ausführungsbeschreibung Liefern und Einbauen einer WC-Trennwandanlage, als
*** wie Position 1.5.1
Abmessungen:
1x Frontseite ca. 2,70 m (einschl. 3 Kabinentüren),
2x Kabinen-Trennwand
Höhe der Front-/Trennwände 2,00 m, einschl. 100 mm
Bodenfreiheit.
Menge: 9,000 St

**1.5.5 Schamwand**
Liefern und einbauen eines Sichtschutzes zwischen
Urinalen gemäß beigefügter Plananlage.

Sichtschutz bestehend aus:
- Trennwand, Material und Oberflächeneigenschaften
gemäß vorbeschriebener WC-Trennwand, Abmessungen
Trennwand ca. 190 x 35 cm, einschließlich ca. 10 cm
Bodenfreiheit,

- Befestigung mittels Wandmontage, umgreifendes
Alu-U-Profil, Befestigungsuntergrund Trockenbau,
doppelt beplankt.

Aufgrund von hoher Wassereinwirkung müssen die für die
Wandmontage verwendeten Dübel wasserdicht abgedichtet
werden und für die Wassereinwirkungsklasse W2-I
freigegeben sein.
Menge: 6,000 St

#### 1.6 STUNDENLOHNARBEITEN

**1.6.1 Facharbeiter**
Verrechnungssätze für Arbeitskräfte bei
Stundenlohnarbeiten
Facharbeiter.
Menge: 15,000 h

**1.6.2 Helfer**
Verrechnungssätze für Arbeitskräfte bei
Stundenlohnarbeiten
Helfer.
Menge: 15,000 h

#### 1.7 WARTUNG

**1.7.1 Jährliche Prüfung und Wartung von Feststellanlage**
Jährliche Prüfung und Wartung,
Kosten für die, in Abständen von maximal zwölf Monaten
erforderliche Prüfung der oben aufgeführten
Feststellanlagen auf ordnungsgemäßes und störungsfreies
Zusammenwirken aller Geräte/Komponenten sowie deren
Wartung.

Anzahl Feststellanlagen: 2 Stück

Die jährliche Prüfung/Wartung darf nur von einem
Fachmann oder einer dafür ausgebildeten Person
ausgeführt werden.

Umfang, Ergebnis und Zeitpunkt der jährlichen Prüfung
und Wartung sind zu dokumentieren und dem AG zu
übergeben.
Die Dokumentation der Wartung/Prüfung sind durch den
Betreiber aufzubewahren.

Abrechnung nach Stück jährlicher Wartung/Prüfung
aller oben aufgeführter Feststellanlagen.

Die Wartung wird gesondert beauftragt. Mit diesem
Schreiben werden die Kosten für die Wartung verbindlich
abgefragt.
Menge: 8,000 St
